# Förderschule_Senftenberg
Angebotsaufforderung (GAEB DA XML 3.1, DA83)
Projekt: 21-12
Währung: EUR
Nebenangebote zugelassen: ja
Auftraggeber: Landkreis Oberspreewald-Lausitz, Bau- und Hauptamt - 65.1, Dubinaweg 1, 01968 Senftenberg, E-Mail bau-und-hauptamt@osl-online.de
Erstellt mit: GXML Toolbox V3.2 R20170508, ARRIBAp V14.6.305, 13.03.2026

## GLIEDERUNG DER LEISTUNGSBESCHREIBUNG
IV. ANLAGEN ZUM LEISTUNGSVERZEICHNIS

Plan- und Gutachtenverzeichnis
1. Ausführungspläne Objektplanung

- SFB_AP_A_LA_0051-D_Lageplan Baustelleneinrichtung

- SFB_AP_A_GR_E1_1020-0_Grundriss Erdgeschoss
- SFB_AP_A_GR_E2_1030-0_Grundriss 1.Obergeschoss
- SFB_AP_A_GR_E3_1040-0_Grundriss 2.Obergeschoss
- SFB_AP_A_GR_E4_1050-0_Dachaufsicht

- SFB_AP_A_SN_2010-0_Schnitt A und B
- SFB_AP_A_SN_2040-0_Schnitt F

- SFB_AP_A_DE_4320_Außenstützen Laubengänge 1.-2.OG
- SFB_AP_A_DE_4321_Außenstützen Laubengänge 1.OG -Dach
- SFB_AP_A_DE_4540 Details Außentreppe

## I. ALLGEMEINE VORBEMERKUNGEN
I.  ALLGEMEINE VORBEMERKUNGEN

1. STANDORT/ GEBÄUDEBESCHREIBUNG

Standort

Der Standort für den Neubau der Schule: Ahlbecker Straße 2a in 01968 Senftenberg befindet sich im Hofbereich eines Wohngebietes mit 5 geschossiger Wohnbebauung aus den 1970iger Jahren in unmittelbarer Nachbarschaft zur bestehenden Förderschule "Hand in Hand".

Ca. 2-3km von der Ortsmitte Senftenberg entfernt und ca. 10km zum nächsten Autobahnanschluss der A13.

Das gesamte Baufeld umfasst die Flurstücke 1469, 757, 777, 1473, 971, 1474, 1475, 1471 und 974 der Gemarkung Senftenberg, Landkreis Oberspreewald- Lausitz, insg. ca. 9.930m², Geländehöhe ca. 101m NHN.

Bauaufgabe

Auf Beschluss des Kreistages des Landkreises Oberspreewald- Lausitz wurde für die Schule "Hand in Hand" mit dem sonderpädagogischen Schwerpunkt geistige Entwicklung ein neues Gebäude einschließlich der Freianlagen geplant.

Mit der vorgegebenen Anzahl von 120 Schüler*innen und 50 Lehrer*innen wird die Kapazität der Schule verdoppelt und mit einer Reihe von zusätzlichen Räumen und Funktionen ergänzt.

Gebäudeform
Die Grundform ist ein rechteckiger Baukörper mit vier Gebäudeflügeln, welche sich um einen Innenhof anordnen. Die Flügel haben im Nordwesten und Nordosten zwei und im Südosten und Südwesten drei Geschosse. Der „schwebende" Flügel nach Südosten öffnet den Innenhof und schafft damit die Verbindung zur Freifläche.

Konstruktion
Das Gebäude wird als Holz- Hybridkonstruktion geplant: konventionelle Stahlbetonkonstruktionen bei notwendigen Treppenhäusern, Brandwänden, Aufzugsschächten, den Fundamenten und der Bodenplatte und als Grundkonstruktion bzw. Aufständerung für den „schwebenden" Flügel in Richtung Freiflächen. Damit werden aussteifende Kerne und der Brandschutz erfüllt. Auf diese Konstruktion aufgesetzt wird ein Holzbau, bestehend aus massiven Holzsperrholzwänden und Holzelementdecken.
Das Tragsystem ist so ausgelegt das jeweils die Außen- und die Flurwand trägt. Alle nichttragenden Wände werden im Leichtbau erstellt.

Freianlagen
Als Hauptzugangsbereich wird an der Ecke Ahlbecker Straße/ Usedomer Straße ein neuer Vorplatz geschaffen.
Im Innenhof des Neubaus und im süd/östlich vorgelagerten Freibereich werden Pausenhof, Spielfläche und Sportanlagen vorgesehen. Der Baumbestand wird zu den Grundstücksrändern und teilweise auch im Innenhof erhalten.
Auf der Ückeritzer Straße werden die Stellplätze für das Personal und Hausmeister angeordnet. Die Ückeritzer Straße wird nach der Umwidmung Teil des Schulgrundstückes. Das gesamte Grundstück wird eingezäunt.

2. PARAMETER  GEBÄUDE und BAUGELÄNDE

Höhenlagen Gelände: ca. 101 m ü.NHN.
Oberkante Fertigfußboden Neubau EG 101,60m ü.NHN.

2-3 Vollgeschosse, kein Keller

Länge: ca. 84 m
Breite: ca. 49 m

OKFFB  1.OG  4,29m
OKFFB  2.OG  8,085m
Höhe Attika Dach ü. 1.OG8,815m
Höhe Attika Dach ü. 2.OG12,44m

3. ANGEBOTSERSTELLUNG

3.1 Planunterlagen

Dem Leistungsverzeichnis sind nichtmaßstäblich
verkleinerte Übersichts- und Detailpläne als Ergänzung
zum Textteil im Anhang beigefügt.

3.2. Preise

Wenn in den Positionen nichts anderes beschrieben ist,
sind mit den Einheitspreisen nach der gewerblichen
Verkehrssitte u.a. folgende Leistungen abgegolten:
- Liefern und Einbau der in den Positionen
beschriebenen Stoffe und der Hilfsstoffe einschließlich
aller Lade- und Transportleistungen an den Einbauort.
- Entsorgung aller Hilfsstoffe und -konstruktionen
- Vorhaltung und Unterhaltung von Maschinen, Geräten
und der nicht in das Gebäude eingehenden Stoffe
- Einbau der gelieferten oder bauseits bereitgestellten
Stoffe
- Eventuelle Mehraufwendungen zur Einhaltung der Vorgaben aus dem vorgeschilderten Baustellenstandort ( Lärm-, Licht- und Staubbelästigung sind entsprechend der gesetzlichen Vogaben einzudämmen)

4. AUSFÜHRUNGSUNTERLAGEN / Änderungen / Freigaben

Der AN erhält die Ausführungsunterlagen 1-fach als Papier und Digital als pdf und dwg.
Die für die Durchführung seiner Arbeiten erforderlichen Vervielfältigungen übernimmt der AN auf seine Kosten.
Dem AN überlassene Planunterlagen sind vor der Ausführung hinsichtlich Maßen und Detailangaben eigenverantwortlich zu prüfen, auftretende Unstimmigkeiten oder Bedenken sind der Bauleitung des AG unverzüglich mitzuteilen. Eventuelle Aufwendungen, die durch Nichteinhaltung dieser Anordnung entstehen, werden nicht vergütet.

5. AUSFÜHRUNG

5.1.Für die bautechnisch einzuhaltenden Regeln gilt
grundsätzlich die zum Zeitpunkt der Ausführung in Kraft
befindliche Vorschrift.

5.2. Ergänzend zur VOB / B sind Bedenken zur Ausführung,
oder Behinderungen zur Ausführung rechtzeitig vom
Auftragnehmer anzuzeigen. Rechtzeitig bedeutet in
diesem Falle, daß die Vereinbarung einer Frist zur
Ausräumung der o.g. Gründe bis zum erforderlichen
Ausführungsbeginn der jeweiligen Teilleistung
zustandekommt.
Der AN hat somit vor Beginn seiner Leistung / Teilleistung
zu prüfen, ob die dafür notwendigen Voraussetzungen
vorliegen.

5.3 Termine
Zur Realisierung der in den Besonderen Vertragbedingungen aufgeführten Vertragstermine wird auf die folgenden Umstände besonders hingewiesen:
Es sind für die Einhaltung der Termine ausreichend Arbeitskräfte und Material ständig auf der Baustelle vorzuhalten und bei auftretendem Verzug geeignete Maßnahmen zur Arbeitsbeschleunigung vorzunehmen.

Vom AN ist 14 Tage nach Auftragserteilung ein Gewerkespezifischer Ablaufplan vorzulegen. Dieser ist auf Basis der in den Besonderen Vertragbedingungen aufgeführten vertraglichen Termine und der in den ZTV beschriebene Bauablauf zu detailieren.
Die vom AN einzureichenden Angaben, werden in einen aktuellen Bauzeitenplan mit Bezug der Abhängigkeiten zu anderen Gewerken überführt.
Die Fristen und Daten des aktuellen Bauzeitenplanes gelten als verbindlich. Ansprüche gem. § 6 Abs. 6 VOB/B sind in einer Frist von 14 Tagen anzumelden und nachzuweisen.

5.4 Planungstand
Es können in der Ausführung Mengenmehrungen oder
-minderungen in einzelnen Positionen auftreten.
Mehr- und Mindermengen sind vor Ausführung anzuzeigen und zu erfassen. Eine Vergütung zum EP - des Einheitspreisvertrages erfolgt unter Vorbehalt bis gem. VOB/B § 2 Nr. 3 eine Verhandlung der Vertragsparteien erfolgt ist.

## II. ZUSÄTZLICHE TECHNISCHE VERTRAGSBEDINGUNGEN
II. ZUSÄTZLICHE TECHNISCHE VERTRAGSBEDINGUNGEN (ZTV)

1. ALLGEMEINER TEIL

1.1. Besondere Erschwernisse

Das Grundstück befindet sich in einem Wohngebiet mit dreiseitig umgebender 5- geschossiger Wohnbebauung.
In unmittelbarer Nachbarschaft befindet sich auch die bisherige Förderschule. Die Arbeiten sind daher auf die Tagesarbeitszeit von 07:00 bis 20:00Uhr zu beschränken.

Immisionsrichtwerte Tags 50 dB (A), Nachts 35 dB (A).
Baumaschienen sind gemäß der BImSchV zu betreiben.

1.2. Arbeitsablauf

Die Reihenfolge der einzelnen Arbeiten ist mit der Bauüberwachung des AG abzustimmen und dieser anzuzeigen.

Der AN verpflichtet sich zur kooperativen Zusammenarbeit mit allen auf der Baustelle tätigen Firmen nach Weisung der Bauüberwachung des AG.

Das Gebäude wird in Hybridbauweise errichtet, dh.:

Fundamente, Bodenplatte, Treppehaus und Aufzugskerne, Brandwände, Außenstützen und Teile der Decken im EG werden in Stahlbeton errichtet.

Tragende Außen- und Innenwände, Stützen, Träger, Decken und Dachdecke in Holzmassivbauweise: Wände aus Brettsperrholz (BSP), Stützen und Träger aus Brettschichtholz (BSH) und Decken und Dach aus Holzelementdecken.

Ein Teil der Decke über dem Erdgeschoss (Achse 3.2-6/A-G) wird als Stahlbetondecke auf BSH- Stützen und BSP- Wänden errichtet.

Die Stahlbauarbeiten sind Vorraussetzung für die Errichtung der Vordächer aus Holz vom Gewerk Zimmerer / Dachdecker.

1.3. Fachbauleiter / Aufsichtsperson

Der AN hat für seine Arbeiten vor Ausführungsbeginn einen Fachbauleiter und eine Aufsichtperson (Sicherheitsfachkraft UVV) schriftlich zu benennen.

1.4. Baubesprechung

Der AG wird wöchentlich Baubesprechungen durchführen, um die Ausführungsfristen zu kontrollieren und das Zusammenwirken der verschiedenen Unternehmer zu regeln.
Der AN hat zu jeder Baubesprechung zwingend einen bevollmächtigten Vertreter zu entsenden.

1.5. Bauschild

Für das Bauvorhaben wird vom AG ein gemeinsames Bauschild aufgestellt. Pro Firma stehen 3 Zeilen zur Verfügung. Die Kosten für die Beschriftung der eigenen Gewerkeschilder auf dem Bauschild sind vom Auftragnehmer zu tragen. Die Anbringung von Firmen- bzw. Werbetafeln auf dem Baugelände ist unzulässig.

1.6. Bautagebuch

Der AN ist verpflichtet, Bautagebuch nach den einzelnen zu führen und wöchentlich zur Baubesprechung davon eine Ausfertigung der Bauüberwachung des AG zu übergeben.
Die Bautageberichte müssen alle Angaben enthalten, die für die Ausführung und Abrechnung des Vertrages von Bedeutung sein können, u.a. Wetter, Temperatur, Anzahl/Art der Arbeitskräfte, Geräteeinsatz, Beginn und Ende von Leistungen, besondere Arten der Ausführung und Abrechnung, besondere Vorkommnisse u. dgl.

1.7. Baustellenordnung

Die vom AG erstellte Baustellenordnung ist durch den AN im Original zu unterschreiben und wird Vertragsbestandteil. Die Belehrung aller am Bau Beteiligten Personen ist durch den AN vor Beginn der Arbeiten und später im monatlichen Turnus durchzuführen und gegenüber dem SiGeKo des AG nachzuweisen.

1.8. Baustrom- und Bauwasserversorgung

Der AG stellt an den im Baustelleneinrichtungsplan ausgewiesenen Standorten Baustromverteiler und Brauchwasseranschlüsse auf.
Der AG übernimmt die Einrichtung der Anschlusspunkte und der Hauptverteilung, sowie der Etagenverteiler entsprechend des Baufortschrittes.

1.9. Sanitäre Einrichtungen

Der AG stellt für die gesamte Bauzeit einen Sanitärcontainer, sowie Baustellen WC´s auf. Die Kosten für das Aufstellen, Vorhalten, Warten und die Verbrauchskosten trägt der AG.

1.10. Baustellenbeleuchtung

Die notwendige Arbeitsplatz / -bereichsbeleuchtung im Freien und im Gebäude ist durch den AN sicher zu stellen und wird nicht gesondert vergütet.
Die Beleuchtung der allgemeinen Baustraßen und Lagerflächen, sowie -mit fortschreitendem Bauablauf- die allgemeinen Verkehrswege innerhalb der Gebäude werden bauseits gestellt und unterhalten.
Für Mitnutzung der Beleuchtung des AN durch andere Gewerke können dem AG keine Kosten geltend gemacht werden, auch nicht im Zusammenhang mit einer zeitlich versetzten Installation der Allgemeinbeleuchtung aufgrund des jeweiligen Bauablaufs.

1.11. Baustellenbewachung

Eine Baubewachung erfolgt nicht.

1.12. Baustelleneinrichtung

Lager-, Arbeitsplätze sowie Aufenthaltsräume im Gebäude werden vom AG nicht zur Verfügung gestellt. Das heißt: Im Gebäude stehen keine nutzbaren Lagerflächen zur Verfügung. Außenflächen für diesen Zweck sind im Baustelleneinrichtungsplan ausgewiesen.
Die Belegung von BE-Flächen ist der BÜ anzuzeigen. Akzepzierter Bedarf wird im Lageplan örtlich zugewiesen. BL-Container der AN sind deutlich mit Firmennamen und Telefonnummer des Bauleiters / Obermonteus zu versehen.

1.13. Schuttbeseitigung / Entsorgung / Abwasser

Baubegleitend ist anfallender Restschutt täglich restlos zu beseitigen. Beräumungen sind ohne Aufforderung durchzuführen. Erfolgt die Beräumung durch den AN nicht im erforderlichen Umfang und wird einer besonderen Aufforderung nicht Folge geleistet, ist der AG berechtigt, Dritte mit der Beräumung und Herstellung von Ordnung und Sauberkeit auf Kosten des AN zu beauftragen. Dabei sind anfallende Kosten für Abtransport und Beseitigung von verbleibendem, den einzelnen Firmen nicht mehr zuzuordnendem Bauschutt von allen am Bau beteiligten Firmen anteilsgleich zu tragen.
Sondermüll und Abfälle besonderer Deponierung müssen von jedem Gewerk entsorgt werden, inkl. Transport und sämtlicher Gebühren.

Enstehende Abwässer dürfen nicht in das Entwässerungssystem auf dem Grundstück oder das öffentliche Entwässerungssystem eingeleitet werden. Diese Abwässer müssen in durch den AN dafür bereitgestellte Behältern, aufgefangen und durch diesen entsorgt werden. Alle AN haben dies in ihren Angeboten zu berücksichtigen.

1.14 Abrechnung

Aufmaße sind vor Rechnungslegung  der BÜ zur Prüfung vorzulegen bzw. abzustimmen. Aufmaße sind generell nicht kumuliert aufzustellen und fortlaufend zu nummerieren. Rechnungen sind kumulativ aufzustellen.

Leistungen können nur nach gemeinsam mit der BÜ festgestelltem Baufortschritt abgerechnet werden.

1.15 Fachunternehmererklärung / Eignungsnachweise
Fremdüberwachung

Der AN hat als Voraussetzung der Abnahme seiner Leistungen eine vollständige Dokumentation der von ihm erbrachten Teilleistungen zu erstellen um damit seine vertragsgerechte Leistung zu belegen.
Für Baustoffe / Produkte sind der Verwendbarkeitsnachweise, für Bauarten Anwendbarkeitsnachweise ( AbZ / AbP / Z.i.E.)
Mit der Fachunternehmererklärung hat der Auftragnehmer
den qualifizierten und fachgerechten Einsatz der zusammengestellten Material- und Bauteildokumentationen
gem. den aktuell gültigen Richtlinien, den übergebenen
Planvorgaben und den allg. anerkannten Regeln der
Technik am betreffenden Bauwerk zu bestätigen.
Die Dokumentationsunterlagen sind in 2-facher Ausfertigung und digital zu übergeben.

## 02 - Technische Vorbemerkungen Baustelle
2. Baustelle

2.1 Lage der Baustelle

Ahlbecker Straße 2a in 01968 Senftenberg, Landkreis Oberspreewald- Lausitz, Brandenburg.

Das Baufeld wird von der Ahlbecker-, Usedomer- und Ückeritzer Straße umschlossen. Das Baufeld hat eine Ausdehnung in Nord-Süd Richtung von ca. 100m, in West-Ost Richtung ca. 130m.
Entsprechende Fahrstrecken, auch für Zwischenlager auf der Baustelle, sind einzukalkulieren.

2.2 Öffentliche Verkehrswege

Die Baustellenzufahrt erfolgt über den Vorbereich Ecke Ahlbecker/ Usedomer Straße und über die Ückeritzer Straße. Die  Ückeritzer Straße wird Baugelände, hier sind begrenzte Parkmöglichkeiten vorhanden.

2.3 Beweissicherungsmaßnahmen

Vor Beginn der Arbeiten sind das vorhande Gelände und die
anschließenden Gebäudeteile, öffentliche Straßen und Wege,
Nachbarbebauung und Vegetation gemeinsam mit der Bauleitung des AG zu begehen. Der Allgemeinzustand sowie eventuelle Besonderheiten sind in einem Protokoll festzuhalten.

## 03 - 05 - Vorbemerkungen
3. Bäume und Naturschutz

Für das Bauvorhaben wird eine ökologische Baubegleitung (ÖBB) beauftragt. Dies überwacht den Gehölz und Artenschutz und ist zu diesen Bereichen vom AG weisungsbefugt.

Die auf dem Baugelände befindlichen Bäume sind zu erhalten und zu schützen. Diese dürfen weder oberirdisch noch unterirdisch zerstört noch beschädigt werden. Jegliches Ablagern oder Überfahren im Wurzelbereich führt zu unzulässigen Verdichtungen und ist zu unterlassen.

4. Für Gerüste, Kran, Hebezeuge, Aufzüge, Aufenthalts- und Lagerräume, Einrichtungen für die BL ist der AN allein zuständig.
Die Mitbenutzung der durch fremde Firmen errichteten Anlagen liegt in der Verantwortung des AN.

5. Die Fahrzeuge  haben die Baustelle mit gereinigten Rädern zu verlassen. Die Verschmutzung der öffentlichen Straßen und Wege ist zu verhindern. Verschmutze Straßen und Wege sind zu Lasten des AN zu reinigen. Die Reinigung hat entsprechend dem Verschmutzungsgrad bis täglich zu erfolgen.

## 06 - Kampfmittelfreiheit
6. Kampfmittelfreiheit

Im Baufeld besteht kein Kampfmittelverdacht.

Sollten bei den Arbeiten Gegenstände gefunden werden, die den Verdacht erwecken, dass es sich um Kampfmittel handelt, sind die Arbeiten einzustellen und Absperrmaßnahmen vorzunehmen. Diese Gegenstände dürfen nicht berührt, nicht bewegt oder anderweitig erschüttert werden. Verständigen Sie in einem derart konkreten Fall die nächste Polizeidienststelle.

Durch die Beobachtung der Erdarbeiten nach Kampfmittel entstehenden Aufwendungen sind durch den AN in die Einheitspreise einzurechnen.

## 07 - Baustelleneinrichtung
7. Baustelleneinrichtung

Vom AG wird eine Baustelleneinrichtungen: Umzäunung, Sanitärcontainer, Baustrom und Bauwasser für die Mitbenutzung zur Verfügung gestellt.

Container für Material und Personal sind vom AN selbständig bereitzustellen und auf den ihm zugewiesenen Flächen aufzustellen.

Darüber hinaus sind alle Leistungen des AN, auch nicht aufgeführte, wie Aufbauen, Einrichten und Beseitigen der Baustelleneinrichtung, Zusammenstellung und Bereitstellung der erforderlichen Geräte und Werkzeuge, Reinigung und Wiedereinräume der Lager, Fahrtkosten für das Bedienungspersonal incl. aller Lade- und Entladelöhne einzurechnen.

Einrichten, Vorhalten über die gesamte Ausführungszeit und Beräumen der Baustelleneinrichtung für die in vorliegender Leistungsbeschreibung aufgeführten Leistungen,
einschließlich folgender Inhalte:
- Lager- und Arbeitsplätze
- Werkzeuge, Maschinen und Kleingeräte, Fahrzeuge,
soweit nicht gesondert beschrieben
- Sicherungseinrichtungen und -mittel des mittelbaren und
unmittelbaren Personenschutzes, wie Fangnetze, Gurte und
ähnliches
- Gebühren im Zusammenhang mit der Baustelleneinrichtung,
soweit nicht durch Vorschriften anders geregelt
- es kann kein einzelner, abschließbarer Raum zur Verfügung
gestellt werden

Die Baustelleneinrichtung, einschl. Vorhalte ist für den gesamten Zeitraum seiner Leistungen vom AN in den Einheitspreis einzurechnen.

Baustellenabfälle:

Baustellenabfälle sind Eigentum des AN und sind durch ihn zu beseitigen und entsprechend den gesetzlichen Bestimmungen zu entsorgen.

## 08 - Sicherheit auf der Baustelle
8. Sicherheit auf der Baustelle

Vom Auftraggeber wird für die gesamten Baumaßnahmen ein Sicherheitskoordinator nach Baustellenverordnung bestellt.

Der SiGe- Koordinator ist gegenüber den jeweiligen Auftragnehmern weisungsberechtigt.

Für die Baumaßnahme ist ein SiGe- Plan erarbeitet und liegt zur Einsicht bei der Bauleitung vor.
Allen Auftragnehmern wird eine Baustellenordnung übergeben. Die nachweisliche Belehrung über die Baustellenordnung hat der Auftragnehmer eigenverantwortlich für alle seine Mitarbeiter und Subunternehmen vorzunehmen.

Nicht erkannte Sicherheits- u. Gesundheitsrisiken sind dem Sicherheitskoordinator umgehend mitzuteilen.

Die SiGeKo-Tätigkeit berührt nicht die Verpflichtung zur Erfüllung der gesetzlichen, behördlichen und berufsgenossenschaftlichen Vorschriften aller Beteiligten.

## 09 GEWERKESPEZIFISCHE ZTV - Stahlbauarbeiten
09. Gewerkespezifische ZTV - Stahlbauarbeiten

9.1 Art und Umfang der Leistung

Gegenstand dieses Leistungsbereiches sind die Herstellung, Lieferung und Montage von Schlosser- und
Metallbauarbeiten an Außenbauteilen des Gebäudes:

- Stahltreppen und Handläufe
- Fassadenstützen an Balkonen
- Gitterrostabdeckungen

9.2 Planungs- und Bauablauf

Nach Auftragserteilung ist innerhalb von 2 Wochen ein detaillierter Terminplan bezogen auf die Bauteile mit
der Objektüberwachung - Objektplanung des AG abzustimmen und vorzulegen.

Die durch den AN notwendigen anzufertigenden Zeichnungen, Berechnungen, Bemusterungen usw. haben so rechtzeitig zu erfolgen, dass es zu keiner Behinderung kommt.

Hierzu gehört auch die Prüfung und Freigabe durch den AG innerhalb von höchstens 10 Arbeitstagen.
Die Korrekturen sind unmittelbar, d.h. spätestens binnen 5 Arbeitstagen durch den AN einzuarbeiten und
erneut zur Freigabe vorzulegen.

Produktnachweise sind 4 Wochen vor Fertigungsbeginn dem AG zur Prüfung vorzulegen.

Der Grobablauf der Leistungserfüllung gliedert sich wie folgt:

1. Aufmaß vor Ort. Die Maße sind vor Fertigung am Bau zu überprüfen.
2. Erstellen der Werk- und Montageplanung.
3. Abstimmen der Werk- und Montageplanung mit dem AG bzw. seinen Vertretern bis zur Freigabe.
4. Fertigung der Elemente einschl. Oberflächenbeschichtung nach Aufmaß.
5. Montage der Elemente in Abschnitten
6. Schutzmaßnahmen

Es ist davon auszugehen, dass Teilleistungen zeitlich im Zusammenhang, jedoch in verschiedenen
Bauwerksabschnitten Abständen zur Ausführung kommen und mit anderen Gewerken koordiniert werden müssen. Mehrfache Anfahrten zur Baustelle werden nicht gesondert vergütet. In Absprache mit der Bauleitung sind die technischen Bedingungen und Zeitabläufe der anderen Gewerke auf der Baustelle zu beachten.

9.3 Werk- und Montageplanung

Unverzüglich nach Auftragserteilung sind in Abstimmungsgesprächen zwischen AN, AG und dem
Architekten die Grundsatzdetails der zu erbringenden Leistungen und der zeitliche Ablauf der Werkstatt- und Montageplanung, sowie des Einbaus, festzulegen.
Mit der Fertigung darf erst nach Freigabe der Werkstattzeichnungen begonnen werden.

Die Werk- und Montageplanung sämtlicher Positionen ist dem AG in 1-facher Ausfertigung in Papier und 1-fach digital vorzulegen. Die Konstruktionszeichnungen müssen auf Basis des bestehenden Vertragsverhältnisses bzw. Angebotes gefertigt werden.
Anschließend hat der Auftragnehmer von jeder geprüften und mit Änderung versehenen Werkstattzeichnung eine fortgeschriebenen Plansatz auf Papier und als Dateien auf CD dem AG über den Architekten zur Verfügung zu stellen. Dort dürfen keine Änderungen mehr vorgenommen werden. Sie dokumentieren den Endstand der Ausführungen.

9.4 Ausführung

Allgemein

Die ausgeschriebenen Leistungen sind vom Anbieter auf Ihre Eignung an dem neuesten Stand der Technik und den Regeln des Handwerks zu überprüfen. Erforderliche Änderungen bzw. Ergänzungen sind vor bzw. mit Angebotsabgabe schriftlich einzureichen. Nachträgliche Änderungen bzw. Ergänzungen, die eine Einheitspreiserhöhung zur Folge haben, können nicht mehr anerkannt werden.

Sondervorschläge bzw. Ausführungsänderungen bedürfen der Genehmigung durch den Bauherrn, den Architekten, den Tragwerksplaner sowie u.U. der anderen beteiligten Fachingenieure. Alle erforderlichen Nachweise, Darstellungen sowie hierdurch verursachte Kosten (Gebühren, Honorare) sind Sache des AN.

Aufmaß

Der Rohbau ist vor Erstellung der Werk- und Montageplanung örtlich vom AN auf seine Kosten
aufzumessen, die theoretischen Maße sind zu kontrollieren.
Die Auslotung und Abschnürung der Gebäude, das Anbringen von Messfixpunkten, das Anlegen von Hilfs- und Konstruktionsachsen und Fluchten für Aufmaß und Montage sind Leistungsbestandteil des AN auf Grundlage der vom AG erstelleten Achsen und Meterrisse.

Unstimmigkeiten und Überschreitungen der zulässigen Toleranzen des Rohbaus gem. DIN 18202 sowie der nachfolgend aufgeführten Bestandstoleranzen, die der AN beim Aufmaß oder bei der Montage feststellt, hat er der Baulüberwachung unverzüglich anzuzeigen, dies hat so rechtzeitig zu erfolgen das sich hieraus keine
Bauverzüge ergeben.

Ausgleich von Toleranzen im Bestand

Alle Bauteilabmessungen in den Einzelbeschreibungen und Positionen sind theoretische Maße und beruhen auf der Ausführungsplanung auf Grundlage eines Vermesseraufmaßes und sind als Näherungswerte zu betrachten. Sie sind mit den vorgefundenen Bestandsmaßen im Zuge des eigenverantwortlichen Aufmaßes abzugleichen und anzupassen.

Vermessung

Die Höhenpunkte werden durch den bauseitigen Vermesser vorgegeben. In jeder Etage gibt es 1 bauseitigen Höhenpunkt. Es werden Hauptachsen durch den bauseitigen Vermesser vorgegeben.

Verbindungen und Anschlüsse

Alle Verbindungen, Verankerungsteile und Anschlüsse zum Baukörper sind so auszubilden, dass sie die
Rohbautoleranzen gemäß DIN 18201 bis 18203 ausgleichen können, ohne dass die gestalterischen, statischen und bauphysikalischen Anforderungen an die Konstruktionsteile beeinträchtigt werden.

Schutz- und Sicherungsmaßnahmen

Während der Durchführung der Arbeiten sind alle erforderlichen Maßnahmen zur Sicherung vor
Wettererscheinungen zu treffen. Der AN ist verpflichtet, für einen ausreichenden Oberflächenschutz
während der Bauzeit zu sorgen und diesen zur Abnahme nach Abstimmung mit dem AG zu beseitigen.

Gegen Verschmutzungen und Beschädigungen anderer Bauteile sowie zur Vermeidung der Gefährdung von
Personen sind vom Auftragnehmer der Verkehrssitte entsprechende und zumutbare Vorkehrungen zu treffen (Abdeckungen, Hinweisschilder, Absperrungen u.dgl.).

Gefahrenbereiche bei Montagearbeiten sind abzusperren und zu kennzeichnen. Entstehen dadurch Behinderungen für andere Unternehmer oder Dritte, sind der Zeitraum der Absperrung sowie alternative Maßnahmen mit der Bauleitung abzustimmen.

Der sachgemäße Schutz anderer Gewerke im Arbeitsbereich des Auftragnehmers ist ebenfalls in geeigneter Form herzustellen.

Gerüste

Gerüste und Baubehelfe und Hebezeuge sind Sache des AN und als Nebenleistung in die Einheitspreise einzurechen. Sämtliche Gerüste sind nach DIN 18 451 und in Verlängerung nach DIN 4420 sowie deren ergänzenden Bestimmungen und den einschlägigen gesetzlichen Vorschriften zu errichten. Das Weiterrücken oder Umsetzen fahrbarer Gerüste gilt im Zuge des Arbeitsfortschritts für eigene und fremde Gerüste als Nebenleistung.

Erstreinigung

Nach Aufforderung durch die Bauleitung hat der Auftragnehmer vor der Abnahme eine Feinreinigung der
von ihm erbrachten Leistungen nach den einschlägigen Richtlinen vorzunehmen.

9.5 Qualitätsnachweise

Die ausgeschriebenen Leistungen sind vom Anbieter auf Ihre Eignung an dem neuesten Stand der Technik und den Regeln des Handwerks zu überprüfen. Erforderliche Änderungen bzw. Ergänzungen sind vor bzw. mit Angebotsabgabe schriftlich einzureichen. Nachträgliche Änderungen bzw. Ergänzungen, die eine Einheitspreiserhöhung zur Folge haben, können nicht mehr anerkannt werden.

Güteschutz von Baustoffen und Bauteilen
Dimensionierung und Standardisierung Bei der technischen Bearbeitung hat der AN darauf zu achten, dass nur Materialien und Geräte geliefert und eingebaut werden, deren Ersatzmaterial- und Ersatzteilbeschaffung langfristig gesichert ist. Bei gleichen Anlagenkomponenten sind möglichst gleiche Fabrikate, Typen oder Materialien gewerkeübergreifend im Rahmen der o. g. Koordination zu wählen.
Standardisierte Teile sind unbedingt zu bevorzugen.

Neuartige Materialien
Werden neuartige Materialien, Leistungen und/oder Methoden verwendet, über deren Verwendung in dem
betreffenden Baugebiet noch keine ausreichenden Erfahrungen vorliegen, hat der AN die dauerhafte
Eignung und Umweltverträglichkeit nachzuweisen.

Genehmigungen
Werden für einzubauendes Material Gütenachweise gemäß den Rechtsvorschriften, DIN- bzw.
EU-Bestimmungen oder Vertragsunterlagen gefordert, so sind diese vom Auftragnehmer ohne besondere
Aufforderung nach Auftragserteilung zu erbringen.

Produkte ohne bauaufsichtliche Zulassung
sind nur mit einer Zustimmung im Einzelfall einsetzbar. Die Kosten für die erforderlichen Gutachten und Prüfzeugnisse und die Erlangung der ZiE sind in den Einheitspreis einzukalkulieren.

Sondervorschläge bzw. Ausführungsänderungen bedürfen der Genehmigung durch den Bauherrn, den Architekten, den Tragwerksplaner sowie u.U. der anderen beteiligten Fachingenieure. Alle erforderlichen Nachweise, Darstellungen sowie hierdurch verursachte Kosten (Gebühren, Honorare) sind Sache des AN.

9.6 Statische Anforderungen

Die zum Zeitpunkt der Vergabe vorliegende Planung beinhaltet Grundleistungen der Leistungsphasen 4 und 5 der HOAI. Eine Vielzahl wesentlicher Anschlüsse sind darin nachgewiesen und dargestellt.

Die komplette Sonderleistung der HOAI zur LP5 „Konstruktion und Nachweise der Anschlüsse im Stahl- und Holzbau“ ist damit aber nicht erbracht. Diese Leistungen sind im Zuge der Werk-, Verlege- und Montageplanung unbedingt zu berücksichtigen.

Alle aufgeführten Positionen verstehen sich inklusive Ablängung / Herstellung, Lieferung, Montage inkl. Zubehörteile sowie Oberflächenbeschichtung und ggf. Schutz von Sichtoberflächen.

9.6.1 Allgemeines

1. Nicht in der Genehmigungs- und Ausführungsplanung der Statik enthaltene Details und Anschlüsse sind als Leistungen in der Werk-, Verlege- und Montageplanung zu berücksichtigen.
  Die Nachweise seitens AN sind dem Tragwerksplaner und Prüfingenieur zur Prüfung und Freigabe vorzulegen.
2. Es sind nur einwandfreie glatte und saubere Stahlteile zu verwenden. Profile und Bleche mit Abblätterungen, Verkerbungen und Formungenauigkeiten sind nicht zu verwenden. Durch Schweißung verzogene Profile sind einwandfrei zu richten.
3. Für in Dickenrichtung beanspruchte Bauteile ist der Nachweis der Freiheit von Dopplungen und ausreichender Duktilität vorzulegen.
4. Die erforderlichen Lieferscheine und Gütenachweise nach DIN EN 10204 des Stahls sind unaufgefordert vorzulegen.
5. Für die Maßgenauigkeit der Konstruktion und Ausführung gelten:

DIN 18202, Toleranzen im Hochbau, Bauwerke
DIN 18203, Teil 2, vorgefertigte Bauteile aus Stahl
DIN 8570, Teil 1 + 3, Allgemeintoleranzen für Schweißkonstruktionen,
in ihrer jeweils neuesten Ausgabe.
6. Als Güte der Stumpf- und Kehlnähte ist die Bewertungsgruppe (B) nach DIN EN ISO 5817 (früher DIN 8563 Teil 3) zu erreichen.
7. Der AN hat die Bescheinigung der Herstellerqualifikation Klasse B zum Schweißen von Bauteilen nach DIN EN 1090-2 vorzulegen.
8. Die Prüfzeugnisse des Schweißfachingenieurs und aller mit den Werkstatt- und Montagearbeiten beschäftigten Schweißer sind auf Verlangen vorzulegen.
9. Geschraubte bzw. geschweißte Montagestöße, die nicht durch die Ausführungspläne vorgegeben sind, bedürfen in jedem Fall der Zustimmung des Architekten und des Tragwerkplaners.
10. Sichtbare Schweißnähte müssen gleichmäßig ausgerundet, Stumpfnähte profilbündig abgeschliffen werden.
11. Bei dem Zusammentreffen verschiedener Stoffe muss gesichert sein, dass keine Kontaktkorrosion und keine andere ungünstige chemische bzw. elektrochemische Beeinflussung entstehen können. Die Absicherung kann z. B. durch das Einlegen von geeigneten Folien erfolgen.
12. Alle Anschlussteile wie Stirnplatten, Schrauben, Beiwinkel, Streifen etc. sind in Material und Montage in die Stahlpositionen einzurechnen.

9.6.3 Verbindungsmittel

1. Es sind nur Schrauben der Festigkeitsklasse 4.6, 5.6, 8.8 und 10.9 nach DIN ISO 898 Teil 1, zugehörende Mutter der Festigkeitsklassen 4, 5, 8, 10 nach DIN ISO 898 Teil 2 und Scheiben, die mindestens die Festigkeit der Schrauben haben, zu verwenden.
2. Es sind nur komplette Garnituren (Schrauben, Muttern, Scheiben) eines Herstellers zu verwenden.
3. Feuerverzinkte Schrauben der Festigkeitsklassen 8.8 und 10.9 sowie zugehörende Muttern und Scheiben dürfen nur verwendet werden, wenn sie vom Schraubenhersteller im Eigenvertrieb oder unter seiner Verantwortung im Fremdbetrieb verzinkt wurden. Andere metallische Korrosionsschutzüberzüge (z.B. galvanische Verzinkung) dürfen nur verwendet werden, wenn die Verträglichkeit mit dem Stahl gesichert ist,
eine wasserstoffinduzierte Versprödung vermieden und ein adäquates Anziehverhalten nachgewiesen wird.

9.6.4 Baustoffe

1. Es kommen ausschließlich Baustähle der Sorte St 37-2 (S235JR) nach DIN EN 10025 (früher DIN 17100) zur Anwendung.
2. Bei geschweißten Konstruktionen müssen für die verwendeten Erzeugnisse Bescheinigungen nach DIN EN 10204 (früher DIN 50049) vorliegen.
3. Pressroste kommen gemäß DIN 24537-1 (Gitteroste als Bodenbelag) zur Anwendung. Es kommen ausschließlich Pressroste in S235JR nach DIN EN 10025 zur Anwendung.
4. Feuerverzinkung nach DIN EN ISO 1461

## Los 11: Stahlbauarbeiten
Datum: 13.03.2026

**Ausführungsbeschreibung 1**
*Oberflächenbehandlung von Stahlbauteilen*
Oberflächenbehandlung von Stahlbauteilen

Die Oberfläche aller Stahlbauteile ist durch Feuerverzinkung (DIN EN ISO 1461) oder Beschichtung nach DIN EN ISO 12944-1 vor Korrosion zu schützen.

Alle Teile sind montagefertig auf die Baustelle zu liefern. Baustellenschweißen an fertig verzinkten Bauteilen ist nicht zulässig.

Beschädigungen, nachträglichen Korrekturen, Bohrungen usw. sind  nach DIN EN ISO 1461 auszubessern.

### Bereich 1 Allgemeine Leistungen

#### Abschnitt 1.1 Prüfung und Dokumentation

*Hinweis: Dokumentationen/ Protokolle*
Alle in nachfolgenden Leistungstexten geforderten Nachweise, Protokolle, Dokumentationen sind wenn nicht extra beschrieben 1-fach in Papierform und zusätzlich als pdf- Datei zu liefern.

**1.1.10 Dokumentation**
Übergabe an AG Dokumentation / Qualitätsakte

Zum Nachweis der eingebauten Materialien hat der Auftragnehmer nach Ausführung/ vor Abnahme eine Mappe in 1-facher Ausfertigung + Digital als pdf und dwg mit folgendem Inhalt zu übergeben.
im Wesentlichen bestehend aus:
1.  Deckblatt mit Angaben zu Bauvorhaben, Gewerk, Leistungsinhalt, Bauzeit, ausführendes Unternehmen mit Ansprechpartner und Kontaktdaten,

2. Fachunternehmererklärung, Fachbauleitererklärung, Abnahmeprotokoll

3.  Bautagebuch

4.  Kurzübersicht aller verwendeten Baustoffe,
Materialnachweise mit eindeutigen Produktbezeichnungen, Lieferscheine, Produktdatenblätter, Zertifikate. Zulassungsbescheide
Materialien mit Art, Herstellerzertifikate Güteüberwachung, Benennung Verarbeiterfirma
5.  Prüfprotokolle/Prüfberichte

6.  Transport- und Lieferscheine

7.  Bedienungsanweisungen, Technische Dokumentation

8.  Wartungs- und Pflegeanleitung eingesetzter Materialien

9.  Fotos
Menge: 1,000 Stk
DIN276 neu: 390; DIN276_18: 369

**1.1.20 Werk- und Montageplanung und Statik erstellen**
*** Pauschalposition
Werk- und Montage-, Verlegeplanung
laut den ZTV und Ausführungsbeschreibungen

einschl. hierfür notwendiger Muster für die gesamten Stahlbauarbeiten der ausgeschriebenen Leistung.

Für alle erforderlichen Positionen sind die erforderlichen Standsicherheitsnachweise prüffähig aufzustellen.

Die Ausführung erfolgt erst nach Freigabe dieser Unterlagen.
Menge: 1,000 psch
DIN276 neu: 390; DIN276_18: 369

#### Abschnitt 1.2 Vorarbeiten

### Bereich 2 Laubengänge

*Hinweis: Vorbemerkung Stützen Laubengänge*
Das Gebäude wird von umlaufenden Laubengängen umgrenzt, welche die Fluchtwege aller Räume im 1. und 2.OG bis zur außenliegenden Stahltreppe darstellen.

Die Laubengänge sind zum einen Teil auskragenden Stahlbetonbalkonplatten (an Stahlbetondecken) und zum anderen auskragenden Holzbalken aus BSH im Bereich der Holzdecken.

An diesen werden umlaufend vertikale Stahlprofile als Rechteckrohre an der Außenseiten montierte. An diesen werden Geländer, Sonnenschutzanlagen und im 2.OG zum Dach das auskragende Vordach montiert.

#### Abschnitt 2.1 Laubengang 1.OG

**2.1.10 Stahlstützen, RRo 160x80x4mm, H 3.920mm, fv, an Stb**
Stahlstütze RRO 160x80x4mm
laut den ZTV und Ausführungsbeschreibungen

als vorgelagerte Fassadenstütze an der Außenseite Laubengänge
bestehend aus:

1.  Stütze RRo 160x80x4mm  ca. 3.920mm hoch
  mit

2.  Fuß-Stegbleche 2x Bl.160x60x10mm, je 2xBohrung für M10
seitlich an Stütze geschweißt
3.  Kopfplatte Bl. 200x160x10mm, 4xBohrung für M10

4.  Stegblech Bl. 110x150x10mm, 2xBohrung für M12

alle Teile untereinander verschweißt und feuerverzinkt

einschl. seitliche Aussparung B/H 100x135mm für nachfolgende bauseitge Durchführung Dachrinne

einschl. Montage:
1.  Fuß an Stirnseite Stahlbetonbalkonplatte mittels 4 x M10 Betonanker gvz. (FAZ II Plus, Fischer o.glw.) Setztiefe 85mm lang montieren
  einschl. Zwischenlage Elastomer 5mm
2.  Kopf mit Stegblech in geschlitzten Holzbalken mittels 2x M12 Gewindebolzen m. Unterlegschebe und Mutter oder Stabdübel

einschl. aller Verbindungsmittel, verzinkt

Einzellänge: ca. 3.920mm
Anzahl: 59 Stck.

Ort: Laubengang 1.OG mit darüberliegendem 2.OG
Menge: 3740,000 kg
DIN276 neu: 333; DIN276_18: 333

**2.1.20 Stahlstützen, RRo 160x80x5mm, H 4.125mm, fv**
Stahlstütze RRO 160x80x4mm
laut den ZTV und Ausführungsbeschreibungen

als vorgelagerte Fassadenstütze an der Außenseite Laubengänge
bestehend aus:

1.  Stütze RRo 160x80x5mm  ca. 4.125mm hoch
  mit

2.  Stegblech Bl. 110x150x10mm, 2xBohrung für M12
3.  Kopfplatte Bl. 200x160x10mm, 4xBohrung für M12

4.  Stegblech Bl. 390x100x10mm, 5xBohrung für M12

alle Teile untereinander verschweißt und feuerverzinkt

einschl. seitliche Aussparung B/H 100x135mm für nachfolgende bauseitge Durchführung Dachrinne

einschl. Montage:
1.  Fuß mit Stegblech in geschlitzten Holzbalken mittels je 2x M12 Gewindebolzen m. Unterlegschebe und Mutter oder Stabdübel

2.  Kopf mit Stegblech in geschlitzten Holzbalken mittels je 5x M12 Gewindebolzen m. Unterlegschebe und Mutter oder Stabdübel‑

einschl. aller Verbindungsmittel, verzinkt

Einzellänge: ca. 4.125mm
Anzahl: 27 Stck.

Ort: Laubengang 1.OG mit Anschluss Dach
Menge: 2150,000 kg
DIN276 neu: 333; DIN276_18: 333

**2.1.30 Stahlstützen, RRo 160x80x5mm, H 4.125mm, fv, an Stb**
Stahlstütze RRO 160x80x4mm
laut den ZTV und Ausführungsbeschreibungen

wie Pos. zuvor, jedoch:

Montage am Fuß an Stahlbetonbalkonplatte

1.  Fuß Stegbleche 2x Bl.160x60x10mm, je 2xBohrung für M10
seitlich an Stütze geschweißt

2.  Kopf Stegbleche 2x Bl.160x60x10mm, je 2xBohrung für M10
seitlich an Stütze geschweißt

einschl. Montage:
1.  Fuß und Kopf an Stirnseite Stahlbetonbalkonplatte mittels je 4 x M10 Betonanker gvz. (FAZ II Plus, Fischer o.glw.) Setztiefe 85mm lang montieren
  einschl. Zwischenlage Elastomer 5mm

einschl. aller Verbindungsmittel, verzinkt

Einzellänge: ca. 4.125mm
Anzahl: 16 Stck.

Ort: Laubengang 1.OG mit Anschluss Dach
Menge: 1290,000 kg
DIN276 neu: 333; DIN276_18: 333

#### Abschnitt 2.2 Laubengang 2.OG

*Hinweis: Vorbemerkung Stützen Laubengänge 2.OG*
Im 2.OG tragen die Stützen das auskragende Vordach aus Holzkonstruktion. Dieses wird vom Gewerk Zimmerer erstellt.

Die Holzkonstruktion "hängt" auf einer Seite am Dach, auf der Außenseiten wird sie auf die Stahlstützen aufgelegt.
Die Stahlstützen sind daher vorher zu errichten und temporär abzustützen bzw. zu sichern, bis die Holzkonstruktion am Kopf die Aussteifung übernehmen kann.
Diese Maßnahmen sind in die nachfolgenden EP einzurechnen.

**2.2.10 Stahlstützen, RRo 160x80x5mm, H 3.570mm, fv, an Stb**
Stahlstütze RRO 160x80x4mm
laut den ZTV und Ausführungsbeschreibungen

als vorgelagerte Fassadenstütze an der Außenseite Laubengänge
bestehend aus:

1.  Stütze RRo 160x80x5mm  ca. 3.570mm hoch
  mit

2.  Fußplatte Bl. 200x160x10mm, 4xBohrung für M10
3.  Kopfplatte Bl. 200x160x8mm, 4xBohrung für M8

alle Teile untereinander verschweißt und feuerverzinkt

einschl. seitliche Aussparung B/H 100x135mm für nachfolgende bauseitge Durchführung Dachrinne

einschl. Montage:
1.  Fuß mit Kopfplatte auf die darunterliegende Kopfplatte der Stahlstütze, 4x M10, 4.6
2.  temporäre Aussteifung Stahlstütze bis Montage Holzdachpfetten durch Zimmerer

einschl. aller Verbindungsmittel, verzinkt

Einzellänge: ca. 3.570mm
Anzahl: 76 Stck.
Menge: 5220,000 kg
DIN276 neu: 333; DIN276_18: 333

*Hinweis: Vorbemerkung Geländer Laubengänge*
Vorbemerkung Geländer Laubengänge

Die nachfolgende Geländer werden als Rundrohre zwischen die vorgenannten Fassadenstützen montiert.

Es gibt jeweils oben und unten einen Holm als Rundrohr für die Befestigung einer nachfolgenden Geländerfüllung aus Edelstahl- Seilnetz.

Auf Grund der Spannweite sind die Holme oben und unten für die Seilnetze aus Rundrohr Ro 60,3x4mm zwischen den Fassadenstützen aller 2,5m.

Ein davorliegender Handlauf auf Höhe 85cm aus Ro 42,4x4mm wird mittig nochmals über das oberer Rundrohr gehalten.

Zwischen die Rundrohre Ro 60,3x4mm werden nachfolgend als Geländefüllung Edelstahlseilnetze gespannt.

Länge Laubengänge:
1.OG: 84m+49m+82,5m+35,5m+13,5m = insg. ca. 269m
2.OG; 84m+49m+16+13,5m = insg. ca. 162,5m

#### Abschnitt 2.3 Geländer Laubengang 1.OG

**2.3.10 Rundrohr Ro 60,3x4mm, L2,42m**
Rundrohr 60,3x4mm
laut den ZTV und Ausführungsbeschreibungen
zwischen die vorgenannten Fassadenstützen
als oberer und unterer Holm für
nachfolgende Seilnetzfüllung

aus Rundrohr 60,3x4mm
an beiden Enden verdeckt mit interner Hülse zwischen die Fassadenstützen montiert,
Einzellänge: 2,42m

Material: Stahl, feuerverzinkt

einschl. mittiger Verbindung/ Abstützung aus Rundstab 10mm jeweils mit unteren und oberen Rohr verbunden, einschl. Handlaufhalter und Anschraubplatte f. Handlauf auf 85cm

einschl. Bohrungen in die Fassadenstützen und aller Verbindungsmittel, verzinkt

Anzahl: ca.166 Stk je 2,42m

Ort: Laubengang 1.OG
Menge: 2446,000 kg
DIN276 neu: 335; DIN276_18: 335

**2.3.20 Rundrohr Ro 60,3x4mm, L1,17m**
Rundrohr 60,3x4mm
laut den ZTV und Ausführungsbeschreibungen
wie Pos, zuvor, jedoch:

Einzellänge: 1,17m

Anzahl: ca.42 Stk je 1,17m

Ort: Laubengang 1.OG
Menge: 310,000 kg
DIN276 neu: 335; DIN276_18: 335

**2.3.30 Rundrohr Ro 60,3x4mm, L3,67m**
Rundrohr 60,3x4mm
laut den ZTV und Ausführungsbeschreibungen
wie Pos, zuvor, jedoch:

Einzellänge: 3,67m

Anzahl: ca.2 Stk je 3,67m

Ort: Laubengang 1.OG
Menge: 46,000 kg
DIN276 neu: 335; DIN276_18: 335

**2.3.40 Rundrohr Ro 60,3x4mm, L2x 2,00m, Außenecke**
Rundrohr 60,3x4mm
laut den ZTV und Ausführungsbeschreibungen
zwischen die vorgenannten Fassadenstützen
als oberer und unterer Holm für
nachfolgende Seilnetzfüllung

als Außen- Ecke 90° auf Gehrung, gekoppelt

aus Rundrohr 60,3x4mm
an je einem Ende verdeckt mit interner Hülse an die Fassadenstützen montiert,
und je 1x durch Bohrung Fassadenstütze gesteckt,
Einzellänge: je 2,00m

Material: Stahl, feuerverzinkt

einschl. Bohrungen in die Fassadenstützen und aller Verbindungsmittel, verzinkt
einschl. Bohrung für Durchführung Rundrohr durch Fassadenstütze

Anzahl: ca. 4 Ecke je 2x 2,00m

Ort: Laubengang 1.OG
Menge: 190,000 kg
DIN276 neu: 335; DIN276_18: 335

**2.3.50 Rundrohr Ro 60,3x4mm, L 6,45m, Außen-Innenecke**
Rundrohr 60,3x4mm
laut den ZTV und Ausführungsbeschreibungen
zwischen die vorgenannten Fassadenstützen
als oberer und unterer Holm für
nachfolgende Seilnetzfüllung

als 1xAußen- und 1xInnenecke 90° jeweils auf Gehrung, gekoppelt

aus Rundrohr 60,3x4mm
an je einem Ende verdeckt mit interner Hülse an die Fassadenstützen montiert,
und  2x durch Bohrung Fassadenstütze gesteckt,
Einzellänge: je 2,85+1,50+2,1m

Material: Stahl, feuerverzinkt

einschl. Bohrungen in die Fassadenstützen und aller Verbindungsmittel, verzinkt
einschl. Bohrung für Durchführung Rundrohr durch Fassadenstütze

Anzahl: ca. 1 Ecke
Abwicklung: ca. 6,45

Ort: Laubengang 1.OG
Menge: 77,000 kg
DIN276 neu: 335; DIN276_18: 335

**2.3.60 Rundrohr Ro 42,4x4mm, L2,42m**
Rundrohr 42,4x4mm
laut den ZTV und Ausführungsbeschreibungen
zwischen den vorgenannten Fassadenstützen
als innenliegender Handlauf

aus Rundrohr 42,4x4mm
an beiden Enden verdeckt mit interner Hülse zwischen die Fassadenstützen und mittigem Handlaufhalter montiert,
Einzellänge: 2,42m

Material: Stahl, feuerverzinkt

einschl. aller Verbindungsmittel, verzinkt

Anzahl: ca.83 Stk je 2,42m

Ort: Lauffläche Fluchtweg 2.OG Außenseite
Menge: 814,000 kg
DIN276 neu: 335; DIN276_18: 335

**2.3.70 Rundrohr Ro 42,4x4mm, L1,17m**
Rundrohr 42,4x4mm
laut den ZTV und Ausführungsbeschreibungen
wie Pos, zuvor, jedoch:

Einzellänge: 1,17m
ohne mittige Abstützung

Anzahl: ca.42 Stk je 1,17m

Ort: Laubengang 1.OG
Menge: 212,000 kg
DIN276 neu: 335; DIN276_18: 335

**2.3.80 Rundrohr Ro 42,4x4mm, L3,67m**
Rundrohr 42,4x4mm
laut den ZTV und Ausführungsbeschreibungen
wie Pos, zuvor, jedoch:

Einzellänge: 3,67m
mit mittige Abstützung

Anzahl: ca.1 Stk je 3,67m

Ort: Laubengang 1.OG
Menge: 15,000 kg
DIN276 neu: 335; DIN276_18: 335

**2.3.90 Rundrohr Ro 42,4x4mm, L2x 2,00m, Außenecke**
Rundrohr 42,4x4mm
laut den ZTV und Ausführungsbeschreibungen
zwischen die vorgenannten Fassadenstützen
als oberer und unterer Holm für
nachfolgende Seilnetzfüllung

als Außen- Ecke 90° auf Gehrung, gekoppelt

aus Rundrohr 42,4x4mm
an je einem Ende verdeckt mit interner Hülse an die Fassadenstützen montiert,
und je 1x durch Bohrung Fassadenstütze gesteckt,
Einzellänge: je 2,00m

Material: Stahl, feuerverzinkt

einschl. Bohrungen in die Fassadenstützen und aller Verbindungsmittel, verzinkt
einschl. Bohrung für Durchführung Rundrohr durch Fassadenstütze

Anzahl: ca. 4 Ecke je 2x 2,00m

Ort: Laubengang 1.OG
Menge: 64,000 kg
DIN276 neu: 335; DIN276_18: 335

**2.3.100 Rundrohr Ro 42,4x4mm, L 6,45m, Außen-Innenecke**
Rundrohr 42,4x4mm
laut den ZTV und Ausführungsbeschreibungen
zwischen die vorgenannten Fassadenstützen
als oberer und unterer Holm für
nachfolgende Seilnetzfüllung

als 1xAußen- und 1xInnenecke 90° jeweils auf Gehrung, gekoppelt

aus Rundrohr 42,4x4mm
an je einem Ende verdeckt mit interner Hülse an die Fassadenstützen montiert,
und  2x durch Bohrung Fassadenstütze gesteckt,
Einzellänge: je 2,85+1,50+2,1m

Material: Stahl, feuerverzinkt

einschl. Bohrungen in die Fassadenstützen und aller Verbindungsmittel, verzinkt
einschl. Bohrung für Durchführung Rundrohr durch Fassadenstütze

Anzahl: ca. 1 Ecke
Abwicklung: ca. 6,45

Ort: Laubengang 1.OG
Menge: 25,000 kg
DIN276 neu: 335; DIN276_18: 335

#### Abschnitt 2.4 Geländer Laubengang 2.OG

**2.4.10 Rundrohr Ro 60,3x4mm, L2,42m**
Rundrohr 60,3x4mm
laut den ZTV und Ausführungsbeschreibungen
zwischen die vorgenannten Fassadenstützen
als oberer und unterer Holm für
nachfolgende Seilnetzfüllung

aus Rundrohr 60,3x4mm
an beiden Enden verdeckt mit interner Hülse zwischen die Fassadenstützen montiert,
Einzellänge: 2,42m

Material: Stahl, feuerverzinkt

einschl. mittiger Verbindung/ Abstützung aus Rundstab 10mm jeweils mit unteren und oberen Rohr verbunden, einschl. Handlaufhalter und Anschraubplatte f. Handlauf auf 85cm

einschl. Bohrungen in die Fassadenstützen und aller Verbindungsmittel, verzinkt

Anzahl: ca.104 Stk je 2,42m

Ort: Laubengang 2.OG
Menge: 1533,000 kg
DIN276 neu: 335; DIN276_18: 335

**2.4.20 Rundrohr Ro 60,3x4mm, L1,17m**
Rundrohr 60,3x4mm
laut den ZTV und Ausführungsbeschreibungen
wie Pos, zuvor, jedoch:

Einzellänge: 1,17m

Anzahl: ca.10 Stk je 1,17m

Ort: Laubengang 2.OG
Menge: 143,000 kg
DIN276 neu: 335

**2.4.30 Rundrohr Ro 60,3x4mm, L3,67m**
Rundrohr 60,3x4mm
laut den ZTV und Ausführungsbeschreibungen
wie Pos, zuvor, jedoch:

Einzellänge: 3,67m

Anzahl: ca.2 Stk je 3,67m

Ort: Laubengang 2.OG
Menge: 48,000 kg
DIN276 neu: 335

**2.4.40 Rundrohr Ro 60,3x4mm, L2x 2,00m, Außenecke**
Rundrohr 60,3x4mm
laut den ZTV und Ausführungsbeschreibungen
zwischen die vorgenannten Fassadenstützen
als oberer und unterer Holm für
nachfolgende Seilnetzfüllung

als Außen- Ecke 90° auf Gehrung, gekoppelt

aus Rundrohr 60,3x4mm
an je einem Ende verdeckt mit interner Hülse an die Fassadenstützen montiert,
und je 1x durch Bohrung Fassadenstütze gesteckt,
Einzellänge: je 2,00m

Material: Stahl, feuerverzinkt

einschl. Bohrungen in die Fassadenstützen und aller Verbindungsmittel, verzinkt
einschl. Bohrung für Durchführung Rundrohr durch Fassadenstütze

Anzahl: ca. 3 Ecke je 2x 2,00m

Ort: Laubengang 2.OG
Menge: 145,000 kg
DIN276 neu: 335

**2.4.50 Rundrohr Ro 60,3x4mm, L 6,45m, Außen-Innenecke**
Rundrohr 60,3x4mm
laut den ZTV und Ausführungsbeschreibungen
zwischen die vorgenannten Fassadenstützen
als oberer und unterer Holm für
nachfolgende Seilnetzfüllung

als 1xAußen- und 1xInnenecke 90° jeweils auf Gehrung, gekoppelt

aus Rundrohr 60,3x4mm
an je einem Ende verdeckt mit interner Hülse an die Fassadenstützen montiert,
und  2x durch Bohrung Fassadenstütze gesteckt,
Einzellänge: je 2,85+1,50+2,1m

Material: Stahl, feuerverzinkt

einschl. Bohrungen in die Fassadenstützen und aller Verbindungsmittel, verzinkt
einschl. Bohrung für Durchführung Rundrohr durch Fassadenstütze

Anzahl: ca. 1 Ecke
Abwicklung: ca. 6,45

Ort: Laubengang 2.OG
Menge: 77,000 kg
DIN276 neu: 335

**2.4.60 Rundrohr Ro 42,4x4mm, L2,42m**
Rundrohr 42,4x4mm
laut den ZTV und Ausführungsbeschreibungen
zwischen den vorgenannten Fassadenstützen
als innenliegender Handlauf

aus Rundrohr 42,4x4mm
an beiden Enden verdeckt mit interner Hülse zwischen die Fassadenstützen und mittigem Handlaufhalter montiert
Einzellänge: 2,42m

Material: Stahl, feuerverzinkt

einschl. aller Verbindungsmittel, verzinkt

Anzahl: ca.52 Stk je 2,42m

Ort: Lauffläche Fluchtweg 2.OG Außenseite
Menge: 510,000 kg
DIN276 neu: 335

**2.4.70 Rundrohr Ro 42,4x4mm, L1,17m**
Rundrohr 42,4x4mm
laut den ZTV und Ausführungsbeschreibungen
wie Pos, zuvor, jedoch:

Einzellänge: 1,17m
ohne mittige Abstützung

Anzahl: ca.5 Stk je 1,17m

Ort: Laubengang 2.OG
Menge: 26,000 kg
DIN276 neu: 335

**2.4.80 Rundrohr Ro 42,4x4mm, L3,67m**
Rundrohr 42,4x4mm
laut den ZTV und Ausführungsbeschreibungen
wie Pos, zuvor, jedoch:

Einzellänge: 3,67m
mit mittige Abstützung

Anzahl: ca.1 Stk je 3,67m

Ort: Laubengang 2.OG
Menge: 30,000 kg
DIN276 neu: 335

**2.4.90 Rundrohr Ro 42,4x4mm, L2x 2,00m, Außenecke**
Rundrohr 42,4x4mm
laut den ZTV und Ausführungsbeschreibungen
zwischen die vorgenannten Fassadenstützen
als oberer und unterer Holm für
nachfolgende Seilnetzfüllung

als Außen- Ecke 90° auf Gehrung, gekoppelt

aus Rundrohr 42,4x4mm
an je einem Ende verdeckt mit interner Hülse an die Fassadenstützen montiert,
und je 1x durch Bohrung Fassadenstütze gesteckt,
Einzellänge: je 2,00m

Material: Stahl, feuerverzinkt

einschl. Bohrungen in die Fassadenstützen und aller Verbindungsmittel, verzinkt
einschl. Bohrung für Durchführung Rundrohr durch Fassadenstütze

Anzahl: ca. 3 Ecke je 2x 2,00m

Ort: Laubengang 2.OG
Menge: 48,000 kg
DIN276 neu: 335

**2.4.100 Rundrohr Ro 42,4x4mm, L 6,45m, Außen-Innenecke**
Rundrohr 42,4x4mm
laut den ZTV und Ausführungsbeschreibungen
zwischen die vorgenannten Fassadenstützen
als oberer und unterer Holm für
nachfolgende Seilnetzfüllung

als 1xAußen- und 1xInnenecke 90° jeweils auf Gehrung, gekoppelt

aus Rundrohr 42,4x4mm
an je einem Ende verdeckt mit interner Hülse an die Fassadenstützen montiert,
und  2x durch Bohrung Fassadenstütze gesteckt,
Einzellänge: je 2,85+1,50+2,1m

Material: Stahl, feuerverzinkt

einschl. Bohrungen in die Fassadenstützen und aller Verbindungsmittel, verzinkt
einschl. Bohrung für Durchführung Rundrohr durch Fassadenstütze

Anzahl: ca. 1 Ecke
Abwicklung: ca. 6,45

Ort: Laubengang 2.OG
Menge: 25,000 kg
DIN276 neu: 335

### Bereich 3 Außentreppe

#### Abschnitt 3.1 Stahltreppen

*Hinweis: Vorbemerkung Stützen Laubengänge 2.OG*
Die Außentreppe wird mit tragenden Wangen aus Stahlblech zwischen innen und außenliegenden Stützen aus Rechteckrohr 80x80 und 160x80mm vorgesehen.

Zwischen die Wangen spannen tragende Gitterroststufen mit Setzstufen aus Stahlblech.

Die innenren Stützen 80x80mm werden an die Stahlbetonbalkonplatte verankert. Die äußeren Stützen 160x80mm tragen über 3 Etagen die Treppe und das Vordach aus Holz im 2.OG.

**3.1.10 Stahlstützen, RRo 160x80x5mm, bis H 4.280mm, fv**
Stahlstütze RRO 160x80x5mm
laut den ZTV und Ausführungsbeschreibungen

als vorgelagerte Stütze an der Außenseite Außentreppe
bestehend aus:

1.  Stütze RRo 160x80x5mm  ca. 4.280mm hoch
  mit

2.  Fußplatte Bl. 200x160x12mm, 4xBohrung für M12
3.  Kopfplatte Bl. 200x160x10mm, 4xBohrung für M10

alle Teile untereinander verschweißt und feuerverzinkt

einschl. Montage:
1.  Fuß mit Stirnplatte auf Stahlbetonfundament auf Ausgleichmörtel 10mm (PAGEL Verguss V1/10 o.glw.)
mittels 4x Betonaker M12 Edelstahl  (FAZ II Plus o.glw.), Setztiefe 85mm
2.  Kopf mit Stirnplatte mit der Fußplatte der darüberliegenden Stahlstütze verschrauben,
4x M10, 4.6

einschl. aller Verbindungsmittel, verzinkt

Einzellänge: ca. 4.280mm
Anzahl: 7 Stck.

Ort: Außentreppe EG
Menge: 581,000 kg
DIN276 neu: 333; DIN276_18: 333

**3.1.20 Stahlstützen, RRo 160x80x5mm, bis H 3.795mm, fv**
Stahlstütze RRO 160x80x5mm
laut den ZTV und Ausführungsbeschreibungen

wie Pos. zuvor, jedoch:

1.  Stütze ca. 3.795mm hoch
  mit

2.  Fußplatte Bl. 200x160x10mm, 4xBohrung für M10
3.  Kopfplatte Bl. 200x160x10mm, 4xBohrung für M10

alle Teile untereinander verschweißt und feuerverzinkt

einschl. Montage:
1.  Kopf und Fuß mit Stirnplatte mit den Stirnplatten der darüber und darunterliegenden Stahlstütze verschrauben,
4x M10, 4.6

einschl. aller Verbindungsmittel, verzinkt

Einzellänge: ca. 3.795mm
Anzahl: 7 Stck.

Ort: Außentreppe 1.OG
Menge: 511,000 kg
DIN276 neu: 333; DIN276_18: 333

**3.1.30 Stahlstützen, RRo 160x80x5mm, bis H 3.695mm, fv**
Stahlstütze RRO 160x80x5mm
laut den ZTV und Ausführungsbeschreibungen

wie Pos. zuvor, jedoch:

1.  Stütze ca. 3.695mm hoch
  mit

2.  Fußplatte Bl. 200x160x10mm, 4xBohrung für M10
3.  Kopfplatte Bl. 200x160x8mm, 4xBohrung für M8

alle Teile untereinander verschweißt und feuerverzinkt

einschl. Montage:
1.  Fuß mit Kopfplatte auf die darunterliegende Kopfplatte der Stahlstütze, 4x M10, 4.6
2.  Kopfplatte an Holzpfette; temporäre Aussteifung Stahlstütze bis Montage Holzdachpfetten durch Zimmerer

einschl. aller Verbindungsmittel, verzinkt

Einzellänge: ca. 3.695mm
Anzahl: 7 Stck.

Ort: Außentreppe 1.OG
Menge: 495,000 kg
DIN276 neu: 333; DIN276_18: 333

**3.1.40 Stahlstützen, QRo 80x8mm, bis H 4.460mm, fv**
Stahlstütze QRO 80x8mm
laut den ZTV und Ausführungsbeschreibungen

als innere Stütze an der Innenseite Außentreppe
bestehend aus:

1.  Stütze QRo 80x8mm  ca. 4.460mm hoch
  mit

2.  Fußplatte Bl. 200x160x12mm, 4xBohrung für M12
3.  Konsole seitlich am Kopfplatte aus 2x Bl. 100x110x10mm und Steife, an Stütze geschweißt, 2xBohrung für M10

4.  eingeschweißtes "Steck"profil QRo 60x4mm, Höhe über Stütze ca. 80mm

alle Teile untereinander verschweißt und feuerverzinkt

einschl. Montage:
1.  Fuß mit Stirnplatte auf Stahlbetonfundament auf Ausgleichmörtel 10mm (PAGEL Verguss V1/10 o.glw.)
mittels 4x Betonaker M12 Edelstahl  (FAZ II Plus o.glw.), Setztiefe 85mm
2.  Konsole mit 2x Betonanker M10 gvz. (FAZ II Plus o.glw.), Setztiefe 65mm, unter Stahlbetonbalkonplatte montiert

2.  Kopf gesteckt mit darüberliegender Stütze gestoßen, verschraubt

einschl. aller Verbindungsmittel, verzinkt

Einzellänge: ca. 4.460mm
Anzahl: 7 Stck.

Ort: Außentreppe EG
Menge: 602,000 kg
DIN276 neu: 333; DIN276_18: 333

**3.1.50 Stahlstützen, QRo 80x8mm, bis H 3.795mm, fv**
Stahlstütze QRO 80x8mm
laut den ZTV und Ausführungsbeschreibungen

wie Pos. zuvor, jedoch:

1.  Stütze ca. 3.795mm hoch
  mit

einschl. Montage:

1.  Kopf und Fuß gesteckt mit darüber- und darunterliegender Stütze gestoßen, verschraubt

Einzellänge: ca. 3.795mm
Anzahl: 7 Stck.

Ort: Außentreppe 1.OG
Menge: 494,000 kg
DIN276 neu: 333; DIN276_18: 333

**3.1.60 Stahlstützen, QRo 80x8mm, bis H 3.515mm, fv**
Stahlstütze QRO 80x8mm
laut den ZTV und Ausführungsbeschreibungen

wie Pos. zuvor, jedoch:

1.  Stütze ca. 3.515mm hoch
  mit

einschl. Montage:

1.  Fuß gesteckt auf darunterliegender Stütze gestoßen, verschraubt

2.  Kopfplatte an Holzpfette; temporäre Aussteifung Stahlstütze bis Montage Holzdachpfetten durch Zimmerer

Einzellänge: ca. 3.515mm
Anzahl: 7 Stck.

Ort: Außentreppe 2.OG
Menge: 573,000 kg
DIN276 neu: 333; DIN276_18: 333

**3.1.70 Außentreppe EG 26Stg, Wangen Flachstahl, 20/240mm, fv**
Treppenwangen  Bl 240x20mm
laut den ZTV und Ausführungsbeschreibungen

als Treppenträger der Außentreppe
mit 26 Stg 16,5x29cm
bestehend aus:

1.  Flachstahl Bl 240x20mm

2.  Fußplatte Bl. 240x160x12mm, 4xBohrung für M12
3.  Kopfplatte Bl. 180x180x12mm, 4xBohrung für M12

alle Teile untereinander verschweißt und feuerverzinkt

einschl. Montage:
1.  Fuß mit Stirnplatte auf Stahlbetonfundament auf Ausgleichmörtel 10mm (PAGEL Verguss V1/10 o.glw.)
mittels 4x Betonaker M12 Edelstahl  (FAZ II Plus o.glw.), Setztiefe 85mm
2.  Kopf mit Stirnplatte an die Deckenstirnseite des Stahlbetonbalkonplatte montiert, 4x Betonaker M12 gvz (FAZ II Plus o.glw.), Setztiefe 85mm

3.  Montage Wangen seitlich an vorgenannte Stützen aller 1,25m, mittels Schraube mit Spreizdübel HBCSK 16-2 Hollo-Bolt Spreizdübel Senkschraube M16/100mm HCF (Lindapter o.glw.) in Rechteck/Quadratrohr,
einschl. Bohrung M16 in Senkung in Wange und Stütze
insg. 14 Stk

einschl. aller Verbindungsmittel, verzinkt

Einzellänge: Abwicklung Wange ca. 10,0m
  Länge im  Grundriss: ca. 8,41m
Anzahl: 2 Stck.

Ort: Außentreppe EG
Menge: 826,000 kg
DIN276 neu: 351; DIN276_18: 351

**3.1.80 Außentreppe 1.OG 23Stg, Wangen Flachstahl, 20/240mm, fv**
Treppenwangen  Bl 240x20mm
laut den ZTV und Ausführungsbeschreibungen

wie Pos. zuvor, jedoch:
mit 23 Stg 16,5x29cm

für 1.OG Montage auf Stahlbeton- Balkonplatte

Einzellänge: Abwicklung Wange ca. 9.5m
  Länge im  Grundriss: ca. 8.18m
Anzahl: 2 Stck.

Ort: Außentreppe EG
Menge: 786,000 kg
DIN276 neu: 351; DIN276_18: 351

**3.1.90 Treppenstufe Gitterrost 30x10, 40-3, 1.250x305mm, fv**
Treppenstufe Gitterrost 30/10
laut den ZTV und Ausführungsbeschreibungen
für Fluchttreppen geeignet

Gitterrost- Treppenstufe
aus Stahl im Vollbad feuerverzinkt,
mit Sicherheitstrittkante
und vorgebohrten Seitenplatten 305x70mm
entsprechend DIN 24531

Material: Stahl, feuerverzinkt
Maschenweite: 30x10mm
Tragstab: 40x3mm
Rutschhemmung: R11
Einzelmaß: 1.250x305mm

einschl. Montage zwischen den Wangen

einschl. aller Verbindungsmittel, verzinkt

Ort: Außentreppe EG und 1.OG
Menge: 47,000 Stk
DIN276 neu: 351; DIN276_18: 351

**3.1.100 Treppenpodest Gitterrost 30x10, 40-3, 1.250x1.180mm, fv**
Treppenpodest Gitterrost 30/10
laut den ZTV und Ausführungsbeschreibungen
für Fluchttreppen geeignet

passend zu vorgenannten Gitterroststufen
Gitterrost- Podest
aus Stahl im Vollbad feuerverzinkt,
mit Sicherheitstrittkante
mit seitlichen Profilen für Montage an Treppenwange

Material: Stahl, feuerverzinkt
Maschenweite: 30x10mm
Tragstab: 40x3mm
Rutschhemmung: R11

Einzelmaß: 1.250x1.180mm

einschl. Montage zwischen den Wangen

einschl. aller Verbindungsmittel, verzinkt

Ort: Außentreppe EG
Menge: 1,000 Stk
DIN276 neu: 351; DIN276_18: 351

**3.1.110 Treppenpodest Gitterrost 30x10, 40-3, 1,250x1.820mm, fv**
Treppenpodest Gitterrost 30/10
laut den ZTV und Ausführungsbeschreibungen
für Fluchttreppen geeignet

wie Pos. zuvor, jedoch:

Einzelmaß: 1.250x1.820mm

Ort: Außentreppe 1.OG
Menge: 1,000 Stk
DIN276 neu: 351; DIN276_18: 351

**3.1.120 Setzstufen, Flachstahl, 4mm, fv.**
Setzstufen Bl 160x4mm
laut den ZTV und Ausführungsbeschreibungen

als Setzstufen der Außentreppe
bestehend aus:

1.  Flachstahl Bl 160x4mm  Breite 1.340mm
  mit Abkantung Stirnseiten und 6x Bohrungen M8

alle Teile untereinander verschweißt und feuerverzinkt

einschl. Montage:
1.  an Wangen und Stufen mit Schrauben M8 gvz. 4,6

einschl. aller Verbindungsmittel, verzinkt

Anzahl: 49 Stck.

Ort: Außentreppe EG und 1.OG
Menge: 352,000 kg
DIN276 neu: 351; DIN276_18: 351

#### Abschnitt 3.2 Geländer

**3.2.10 Ausfachung Gitterrost, 30x30mm, fv**
Ausfachung Gitterrost 30/30
laut den ZTV und Ausführungsbeschreibungen
vertikal zwischen den Fassadenstützen

Gitterrost mit T-Profil- Randeinfassung
aus Stahl im Vollbad feuerverzinkt,

Material: Stahl, feuerverzinkt
Maschenweite: ca. 30x30mm
Tragstab: 30x2mm

Einzelmaß: B/H ca. 1.100x1.250mm und 1.400x1.250mm
Einbauhöhe: von 0 bis 3,75m

einschl. aller Verbindungsmittel und eventueller Abstandshülsen für Montage zwischen den Fassadenstützen der Vorposition

Ort: Seitenflächen Außentreppe EG
Menge: 196,500 m2
DIN276 neu: 335; DIN276_18: 332

**3.2.20 Zulage Tür, 2.500x1.380mm, Stahl, fv,**
Zulage zu vorgenannten Gitterrostausfachung
laut den ZTV und Ausführungsbeschreibungen
für Türelelement als Pflege-Zugang unterhalb der Treppe

als Rahmen RRo 60x40x4mm dreiseitig und Flügelrahmen aus RRo 60x40x4mm mit Ausfachung Gitterrost 30x30mm
Rohre auf Gehrung verschweißt

einschl. angeschweißte Scharniere aus Edelstahl und
und Schlosskasten mir Gegenstück,
vorgerichtet für Profilzylinder

einschl. Montage zwischen vorgenannte Fassadenstützen

Ort: Stirnseite Außentreppe EG
Menge: 1,000 Stk
DIN276 neu: 335; DIN276_18: 334

**3.2.30 Stahlblechtür, 1flg. 1.350x2.500mm, RC2**
Stahlblechtür 1-flg.
laut den ZTV und Ausführungsbeschreibungen
als Türelelement als Fluchttür Treppenausgang im Außenbereich, beidseitig bewittert

Türelement als komplette, funktionsfähige und zugelassene Einheit, als gefälzte Türkonstruktion,

Abmessung B / H:  1,42 / 2,50m

lichte Durchgangsbreite: mind. 1,20m

Einbau zwischen Stahlbetonstütze und RRo Fassadenstütze der Vorposition

Zarge:  Stahlblockzarge

Brandschutz: keine Anforderungen
Schallschutz: keine Anforderungen
Wärmeschutz: keine Anforderungen

Korrosionsschutz: mind. C3 als Außentür geeignet

Rettungswegtür: gemäß DIN EN 179

Beschläge / Schließfunktion
für Fluchttüren DIN 179
Türschließer: OTS / BGS
Beschlag:  Drücker / Knopf
Panikfunktion/ Schloss: selbstverriegelndes Antipanikschloss einwärts, Wechselfunktion E,
vorgerichtet für: Profilzylinder

Einbruchschutz: RC2

Oberflächenbeschichtung: feuerverzinkt
Menge: 1,000 Stk
DIN276 neu: 335

**3.2.40 Geländer 2x Rundrohr Ro 42,4x4mm, H 65/85, Treppe**
Geländer Außentreppe aus Rundrohr 42,4x4mm
laut den ZTV und Ausführungsbeschreibungen
dem Treppenlauf folgend

an der Innenseiten der Fassadenstützen mit Handlaufhaltern montieren

aus Rundrohr 42,4x4mm
als dopplter Handlauf übereinander
in Höhe 65cm und 85cm
Übergänge ausgerundet,
die Enden jeweils übergehend in die Geländer Laubenganginnenseite Bereich Treppe

Übergänge gesteckt

Material: Stahl, feuerverzinkt

einschl. aller Verbindungsmittel, verzinkt

Einzellänge:  4,65+0,885+4,25m
  3,95+1,53+3,95m

Ort: Außentreppe EG und 1.OG
Menge: 310,000 kg
DIN276 neu: 335

**3.2.50 Geländer 2x Rundrohr Ro 42,4x4mm, H 65/85, Laubengang**
Geländer an Außentreppe aus Rundrohr 42,4x4mm
laut den ZTV und Ausführungsbeschreibungen
wie Pos. zuvor, jedoch:

an der Innenseiten der Fassadenstützen Richtung Laubengang an den Treppenabsätzen, horizontal

Einzellänge: 8,40+0,25+0,25m
  7,95+0,25+1,60m

Ort: Außentreppe EG und 1.OG
Menge: 300,000 kg
DIN276 neu: 335

### Bereich 4 Dach

#### Abschnitt 4.1 Laubengang Dach 1.OG

**4.1.10 Lauffläche aus Gitterrost 33x12,5 50-3, 1.250x1.500mm, fv**
Lauffläche Gitterrost 30/10
laut den ZTV und Ausführungsbeschreibungen
für Fluchtweg geeignet

Gitterrost
aus Stahl im Vollbad feuerverzinkt,

Material: Stahl, feuerverzinkt
Maschenweite: 33x12,5mm
Tragstab: 50x2mm
Rutschhemmung: R11

Einzelmaß: 1.250x1.500mm

einschl. Montage auf Unterkonstruktion

einschl. aller Verbindungsmittel für Montage Gitterrost auf Unterkonstruktion, verzinkt

Ort: Lauffläche Fluchtweg 2.OG zum Dach
Menge: 81,000 Stk
DIN276 neu: 363; DIN276_18: 351

**4.1.20 Unterkonstruktion Querträger HEA-T-120, a=1,25m**
Unterkonstruktion Laufsteg  T60
laut den ZTV und Ausführungsbeschreibungen
als Querträger aller 1,25m als Auflager

Profil: HEA-T-120
Material: Stahl, feuerverzinkt

mit je einer untergeschweißten Anschraubplatte 60x160x10mm
mit 2 Bohrungen für M10

einschl. Montage auf der Dachseite an Geländerpfosten, einschl. Verbindungslasche und notwendige je 2x Bohrungen pro Pfosten

einschl. aller Verbindungsmittel, verzinkt

Anzahl: ca.80 Stk

Ort: Lauffläche Fluchtweg 2.OG zum Dach
Menge: 830,000 kg
DIN276 neu: 363

**4.1.30 Unterkonstruktion Dachauflager Bl 100x120x10mm**
Unterkonstruktion Laufsteg Bl 100x120x10mm
laut den ZTV und Ausführungsbeschreibungen
für Montage T- Querprofile auf Dachfläche Vordach
aller 1,25m als Auflager

als Fußplatte Bl 100x120x10mm mit 2 Bohrungen M10
und 2 oberseitig aufgeschweißten Gewindestiften M10 ca. 25mm lang, für Montage vorgenannte Querträger

Material: Stahl, feuerverzinkt

einschl. Montage auf Bitumenabdichtung der Vordachfläche mIt je 2 Injektions- Betonanker M10, Edelstahl, L= ca. 80mm,
einschl. Unterlage aus 5mm EPDM und Abdichtung Bohrlöcher

Anzahl: ca.80 Stk

Ort: Lauffläche Fluchtweg 2.OG zum Dach
Menge: 100,000 kg
DIN276 neu: 363

**4.1.40 Unterkonstruktion Rinne RRo 60x40x5mm**
Unterkonstruktion f. Rinne RRo 60x40x5mm
laut den ZTV und Ausführungsbeschreibungen
an der Außenseite zwischen die Fassadenstützen montieren

Profil: RRo 60x40x5mm
Einzellänge: 2,42m
Material: Stahl, feuerverzinkt

an beiden Enden mit angeschweißtem Stirnbleche
Bl 5x 40x50mm und Bohrung M8 f. Montage

Material: Stahl, feuerverzinkt

einschl. aller Verbindungsmittel, verzinkt

Anzahl: ca.42 Stk je 2,42m

Ort: Lauffläche Fluchtweg 2.OG Außenseite
Menge: 714,000 kg
DIN276 neu: 363

#### Abschnitt 4.2 Geländer Dach 1.OG

*Hinweis: Vorbemerkung Geländer*
Vorbemerkung Geländer

Die nachfolgende Geländer bestehend aus Pfoste aus Flachstahl auf Fußplatte mit dazwischenliegenden Rundrohr Ro 42,4x4mm bei Pfosten aller 1,25m und Ro 60,3x4mm zwischen den Fassadenstützen aller 2,5m.

Zwischen die Rundrohre werden nachfolgend als Geländerfüllung Edelstahlseilnetze gespannt.

**4.2.10 Geländerpfosten Bl 100x120x10mm**
Geländerpfosten Bl 980x50x20mm
laut den ZTV und Ausführungsbeschreibungen
für die Abgrenzung Laubengang zum Dach
als Geländerpfosten aller 1,25m

aus Flachstahl 980x50x20mm
oberes Ende beide Ecken im Radius 20mm abgerundet,
mir je 2 Bohrungen M8 für Montage nachfolgendes Rundrohr.

mit angeschweißter Fußplatte Bl 100x160x10mm mit 2 Bohrungen M10,

Material: Stahl, feuerverzinkt

einschl. Montage auf Bitumenabdichtung der Vordachfläche mIt je 2 Injektions- Betonanker M10, Edelstahl, L= ca. 80mm,
einschl. Unterlage aus 5mm EPDM und Abdichtung Bohrlöcher

Anzahl: ca.80 Stk

Ort: Lauffläche Fluchtweg 2.OG Innenseite zum Dach
Menge: 720,000 kg
DIN276 neu: 335

**4.2.20 Rundrohr Ro 42,4x4mm, L1,23m**
Rundrohr 42,4x4mm
laut den ZTV und Ausführungsbeschreibungen
zwischen den vorgenannten Geländerpfosten
als oberer und unterer Holm für
nachfolgende Seilnetzfüllung

aus Rundrohr 42,4x4mm
an beiden Enden verdeckt mit interner Hülse zwischen die Geländerpfosten montiert
Einzellänge: 1,23m

Material: Stahl, feuerverzinkt

einschl. aller Verbindungsmittel, verzinkt

Anzahl: ca.160 Stk je 1,23m

Ort: Lauffläche Fluchtweg 2.OG Innenseite zum Dach
Menge: 808,000 kg
DIN276 neu: 335

**4.2.30 Zulage Zugangstür, B 1,25m**
Zulage zu vorgenannter Position Rundrohr
laut den ZTV und Ausführungsbeschreibungen

in gleichen Rohrdimmensionen und zwischen den Geländerpfsten aber als für Ausführung als öffenbarer Zugang

als umlaufender Rundrohrrahmen,
Rohre auf Gehrung verschweißt

einschl. angeschweißte Scharniere aus Edelstahl und
und Schlosskasten mir Gegenstück,
vorgerichtet für Profilzylinder

einschl. Montage zwischen vorgenannte Geländerpfosten

Ort: Lauffläche Fluchtweg 2.OG Innenseite zum Dach
Menge: 1,000 Stk
DIN276 neu: 335

*Hinweis: Vorbemerkung Geländer Außenseite*
Vorbemerkung Geländer

Die nachfolgende Geländer an der Außenseite stehen auf den Fassadenstützen der vorhergehenden Positionen, aller 2,5m.

Auf Grund der Spannweite sind die Holme oben und unten für die Seilnetze aus Rundrohr Ro 60,3x4mm zschen den Fassadenstützen aller 2,5m.

Eindavorliegnder Handlauf aus Ro 42,4x4mm wird mittig nochmals über das oberer Rundrohr gehalten.

Zwischen die Rundrohre Ro 60,3 werden nachfolgend als Geländefüllung Edelstahlseilnetze gespannt.

**4.2.40 Geländerpfosten Bl 1.200x120x20mm**
Geländerpfosten Bl 1.200x125x20mm
laut den ZTV und Ausführungsbeschreibungen
für die Abgrenzung Laubengang zur Außenseite
als Geländerpfosten aller 2,50m

aus Flachstahl Bl 20mm mit sich gleichmäßig nach oben verjüngender Breite,
einschl. angeschweißter Handlaufhalter aus Rundstab 10mm
einschl. Anschraubplatte f. Handlauf

Breite unten 125mm
Breite oben 65mm
Höhe: ca. 1.200mm

oberes Ende Ecken im Radius 30mm abgerundet,
mir je 2 Bohrungen M8 für Montage nachfolgendes Rundrohr.

mit angeschweißter Fußplatte Bl 200x160x10mm mit 4 Bohrungen M12,

Material: Stahl, feuerverzinkt

einschl. Montage:
1.  Fuß mit auf die darunterliegende Kopfplatte der Stahlstütze, 4x M12, 8.8

Anzahl: ca.40 Stk

Ort: Lauffläche Fluchtweg 2.OG Außenseite
Menge: 788,000 kg
DIN276 neu: 335

**4.2.50 Rundrohr Ro 60,3x4mm, L2,48m**
Rundrohr 60,3x4mm
laut den ZTV und Ausführungsbeschreibungen
zwischen den vorgenannten Geländerpfosten
als oberer und unterer Holm für
nachfolgende Seilnetzfüllung

aus Rundrohr 60,3x4mm
an beiden Enden verdeckt mit interner Hülse zwischen die Geländerpfosten montiert
Einzellänge: 2,48m

Material: Stahl, feuerverzinkt

einschl. mittiger Verbindung/ Abstützung aus Rundstab 10mm jeweils mit unteren und oberen Rohr verbunden, einschl. Handlaufhalter und Anschraubplatte f. Handlauf auf 85cm

einschl. aller Verbindungsmittel, verzinkt

Anzahl: ca.84 Stk je 2,48m

Ort: Lauffläche Fluchtweg 2.OG Außenseite
Menge: 1202,000 kg
DIN276 neu: 335

**4.2.60 Rundrohr Ro 42,4x4mm, L2,50m**
Rundrohr 42,4x4mm
laut den ZTV und Ausführungsbeschreibungen
vor den vorgenannten Geländerpfosten
als innenliegender Handlauf

aus Rundrohr 42,4x4mm
in Einzellänge: 2,50m,
an Handlaufhalter der vorgenannten Geländerpfosten aller 1,25m montieren,

Material: Stahl, feuerverzinkt

einschl. aller Verbindungsmittel, verzinkt

Anzahl: ca.42 Stk je 2,50m

Ort: Lauffläche Fluchtweg 2.OG Außenseite
Menge: 404,000 kg
DIN276 neu: 335

**4.2.70 Zulage Ecke, rund R 65/75cm**
Zulage zu vorgenanter Pos. Rundrohr
für:

Ausbildung 90° Ecke als gebogenes Rundrohr

2x Ro 60,3x4mm im Radius 750mm
1x Ro 42,4x4mm im Radius 650mm

Ort: Lauffläche Fluchtweg 2.OG Außenseite
Menge: 1,000 Stk
DIN276 neu: 335
